# Kurstr. 23 /Lynarstr. 39
Angebotsaufforderung (GAEB DA XML 3.2, DA83)
Projekt: 03756
Währung: EUR
Erstellt mit: GXML Toolbox V3.3 R20230829, iTWO_64 V24.0.454, 09.09.2025

## 271 Fensteraustausch Kurstr./Lynarstr.
Datum: 09.09.2025

*Hinweis: Bauvorhaben*
Bundesland: Berlin
Bezirk: 13585 Berlin, Spandau
Straße: Kurstraße 23/ Lynarstraße 39

Bei dem Gebäude Kurstraße 23/ Lynarstraße 39 handelt es
sich um einen Berliner Altbau. Das Gebäude besteht aus
einem Kellergeschoss, einem Erdgeschoss, vier
Obergeschossen und einem nicht ausgebauten flachen
Dachgeschoss. Das aus 2 Vorderhäusern bestehende
Eckgebäude besitzt 2 Treppenaufgängen, je
einer zu jeder Straßeseite.
Im EG - 4. Obergeschoss befinden sich Wohnungen, die
bewohnt sind.
Der Innenhof ist über 2 nicht befahrbare Durchgänge
erschlossen.

Zur Verbesserung der Wohnqualität sollen die Fenster
des Gebäudes ausgetauscht, die Fassaden mit einem WDVS
gedämmt und die hofseitige Rettungswegesituation über
vorgesetzte Laubengänge mit Treppentürmen
sichergestellt werden. Um die erforderlichen
Fenstergrößen hinsichtlich Rettungswege und
Verglasungsfläche sicher zu stellen, wird der Putz an
den Außenlaibungen / Stürzen entfernt und durch neuen
Oberputz des WDVS ersetzt. Die Dämmung erfolgt hier an
den Innenlaibungen / Stürzen.
Weiterhin werden die Dachflächen mit einer
Sanierungsbahn überarbeitet.

Geschoßhöhen:
KG: ca. 2,38 m
EG: ca. 3,69 m
1.OG: ca. 3,54 m
2.OG: ca. 3,44 m
3.OG: ca. 3,35 m
4.OG: ca. 3,00 m
DG: ca. 1 m

Ablauf Gewerke
Fensterbauer: 17.11.2025 bis 24.04.2026
BE/Gerüst/WDVS: 05.01.2026 bis 24.07.2026
Schlosser:  17.11.2025 bis 18.07.2026
Dachdecker:  02.03.2026 bis 10.04.2026
Außenanlagen: 27.07.2026 bis 30.11.2026

*Hinweis: A) ALLGEMEINE VORBEMERKUNGEN*
A) ALLGEMEINE VORBEMERKUNGEN
================================

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis: B) ALLGEMEINE TECHNISCHE VORBEMERKUNGEN FÜR EINHEITSPREISABKOMMEN*
B) ALLGEMEINE TECHNISCHE VORBEMERKUNGEN FÜR EINHEITSPREISABKOMMEN
Stand 01.01.2013

B1) ALLGEMEINES

Für Lieferung und Ausführung gelten neben dem Leistungsverzeichnis:

1. die neuesten DIN-Vorschriften, VDE- und VDI-Richtlinien
2. die Vorschriften der zuständigen Behörden (z.B. Bauaufsicht, Gewerbeaufsicht, Brandverhütung, TÜV, Berufsgenossenschaften und Versorgungsbetriebe,

3. die Bestimmungen der Gerüstbauordnung

4. die Festlegungen des jeweiligen Werkstoffherstellers. Die Werkstoffe müssen den geforderten Bedingungen der Leistungsbeschreibung entsprechen.

B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt einzuhalten.

B3) GEBÄUDESCHÄDEN

Falls dem AN bei der Durchführung von Reparaturarbeiten weitere Gebäudeschäden bekannt werden (auch an anderen Gewerken), so hat er dem zuständigen Kundenbetreuer oder Bauleiter des AG hierüber umgehend zu unterrichten.

B4) LAGER- UND ABSTELLFLÄCHEN

Die Errichtung von Lager- und Arbeitsplätzen ist mit der jeweiligen Bauleitung vorher abzustimmen.

Baustoffe und Bauteile dürfen nicht in den Treppenhäusern und/oder auf anderen Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: C) TECHNISCHE VORBEMERKUNGEN*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss §7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961 §
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

*Hinweis: Zusätzliche Bedingungen*
Der sachliche Geltungsbereich ergibt sich aus den
Allgemeinen Technischen Vertragsbedingungen ( ATV ) der
VOB/C

Es gelten jeweils die Normen und Regeln in der zum
Vertragsschluss gültigen Fassung einschließlich der
Änderungen, Berichtigungen und Beiblätter

Soweit in der Leistungsbeschreibung auf Technische
Spezifikationen, z.B. nationale Normen, mit denen
Europäische Normen umgesetzt werden, europäische
technische Zulassungen, gemeinsame technische
Spezifikationen, internationale Normen, Bezug genommen
wird, werden auch ohne den ausdrücklichen Zusatz:"oder
gleichwertig" immer gleichwertige Technische
Spezifikationen in Bezug genommen.

Statischer Nachweis / Standsicherheitsnachweis
Der AN hat alle von Ihm angebotenen Konstruktionen
statisch zu überprüfen und auf Anforderung des AG einen
statischen Nachweis über die Einhaltung sämtlicher
statischer Anforderungen in prüfbarer Ausführung
vorzulegen.
Der AN bestätigt mit Abgabe seines Angebotes, dass er
bei der Bemessung und Kalkulation der ausgeschriebenen
Leistungen / Konstruktionen die Gebäudeform, die
Gebäudehöhe, die zu berücksichtigenden Windlasten
(Druck und Sog) sowie alle weiterhin wirkenden
Belastungen bzw. Anforderungen für die im LV
beschriebenen technischen Einbauten
berücksichtigt hat.
Gem. § 3 Nr. 5 VOB/B handelt es sich bei
dem rechnerischen Nachweis um eine Vertragsleistung
die nicht in einer gesonderten Position
ausgewiesen und nicht besonders vergütet wird.

Einbau der Elemente
Die Verankerungen der Elemente sind so auszuführen,
dass alle aus horizontaler und vertikaler Richtung
auftretenden Kräfte und Lasten kraftschlüssig und mit
den vorgeschriebenen Sicherheitsreserven auf den
Baukörper übertragen werden.

Alle zur Montage erforderlichen Befestigungsmittel sind
in die Einheitspreise mit einzukalkulieren.

Bei der Wärmedämmung eines Bauteils ist darauf zu
achten, dass die dampfdichten Materialien auf der
warmen Seite und die dampfdurchlässigen auf der kalten
Seite angebracht werden. Baukörperanschlüsse sind
fachgerecht abzudichten.
Soweit die Anschlussausbildungen entsprechend dem
Beiblatt 2 zur DIN 4108 ausgeführt werden, ist kein
gesonderter Nachweis erforderlich. Für alle
abweichenden Konstruktionen müssen die
Mindestanforderungen nachgewiesen werden.

Wartung und Pflege
Vom AN sind für alle von ihm gelieferten Produkte, die
zur Sicherstellung einer dauerhaften
Funktionstüchtigkeit und Lebensdauer einer regelmäßigen
Pflege und/ oder Wartung bedürfen,
Benutzerinformationen für den AG zu erstellen.
Die Benutzerinformationen sind dem AG in schriftlicher
Form nach Abschluss der vertraglichen Leistungen zu
übergeben.

Alle eingebauten Werkstücke sind einwandfrei gangbar zu
machen, Schlösser, Getriebe, Schließfallen, Riegel,
Bänder und alle beweglichen Teile sind zu reinigen und
- soweit zulässig - zu ölen.

Beschlagteile müssen so ausgeführt sein, dass sie die
Funktion der Fenster / Türen auf Dauer sicherstellen.
Sie müssen einen ausreichenden Schutz gegen Fehlbedienung aufweisen.

Die Profil-, Zubehör-, Dichtungs- und Beschlagauswahl
muss nach den gültigen Unterlagen des jeweiligen
System-Herstellers erfolgen. Es dürfen nur Systeme
angeboten werden, bei denen die kompletten Komponenten
einheitlich vom Systemhersteller zur Verfügung gestellt
werden. Der Einsatz der genannten Artikel, bezogen von
unterschiedlichen Lieferanten, wird hinsichtlich der
"System-Garantie für die komplett erbrachte Leistung"
ausgeschlossen.

Gemäß Landesbauordnung bedürfen Bauprodukte einer
Bestätigung ihrer Übereinstimmung mit den technischen
Regeln, den allgemeinen bauaufsichtlichen Zulassungen,
den allgemeinen bauaufsichtlichen Prüfzeugnissen oder
den Zustimmungen im Einzelfall.
Die Bestätigung der Übereinstimmung gehört zum
Leistungsumfang des AN.

*Hinweis: Planübersicht*
Für die Kalkulation werden folgende Planunterlagen zur
Verfügung gestellt (im pdf-Format):

- 01_Straßenansicht
- 02_Hofansicht
- 03_Plan1_Grundriss_EG_Planung
- 04_Plan2_Grundriss_1.OG_Planung
- 05_Plan3_Grundriss_2.OG_Planung
- 06_Plan4_Grundriss_3.OG_Planung
- 07_Plan5_Grundriss_4.OG_Planung
- 09_Brandschutzbericht Text
- 10_Fensterliste
- 11_AP-08 Detail Fenster
-Lageplan_67023003_250415

*Hinweis: Aufmaß*
Aufmaß

Maßgebend für die Abrechnung ist das nach
Fertigstellung aller Arbeiten  gemeinsam mit Ihnen und unserer Bauleitung zu nehmende
Aufmaß.

Leistung
Die Wohnungsgesellschaften behalten sich das Recht vor,
einzelne Positionen aus dem Auftragsumfang herauszunehmen, ohne das hierfür
Kosten geltend gemacht werden können oder eine Änderung
der Einheitspreise anderer Positionen erfolgt.

Der Arbeitsumfang bestimmt sich ausschließlich nach dem
Text unserer Bestellung und etwaig schriftlich erteilten Nachbestellungen.

Lieferungen und Leistungen, denen keine schriftliche
Bestellung zu Grunde liegt, werden von uns nicht abgerechnet.

Für Änderungen aufgrund behördlicher Auflagen oder die
von uns gewünscht
werden, sind auf der Basis des Hauptangebotes
entsprechende
Ergänzungsangebote einzureichen.

Wesentliche Veränderungen im Leistungsumfang sind uns
rechtzeitig durch
ein schriftliches Nachtragsangebot zu melden. Dies gilt
für zusätzliche,
im Leistungsverzeichnis nicht enthaltene Arbeiten, aber
auch bei Massenerhöhungen.

Bedingungen zur Abfall - Entsorgung
Sämtliche im Rahmen seiner Auftragsabwicklung beim
Auftraggeber (AG) anfallenden Abfälle gehen unmittelbar in das Eigentum des Auftragnehmers
(AN) über. Der AN ist verpflichtet, Abfälle
ordnungsgemäß und vollständig als Abfallerzeuger zu entsorgen. Zu diesem Zweck hat der AN
die gültigen Gesetze, Verordnungen und sonstigen
öffentlich-rechtlichen Vorschriften - insbesondere das
Kreislaufwirtschaftsgesetz (KrWG) und
die Nachweisverordnung (NachwV) - einzuhalten.
Mit Übergang der Abfälle in das Eigentum des AN gehen
Verkehrssicherungspflicht und öffentlich-rechtliche
Verantwortung vollumfänglich auf diesen über.
Der AG behält sich vor zu prüfen, ob der AN seinen
Pflichten nachgekommen ist. In diesem Zusammenhang ist der AN verpflichtet, dem AG Einsichtnahme in die vom AN nach öffentlich-rechtlichen Vorschriften zu führenden Abfallregister und (Sammel-) Entsorgungsnachweise bzw.
Wiegekarten der angefahrenen Abfallentsorgungsanlagen
zu gewähren. Auf Verlangen des AG ist der AN ferner verpflichtet, entsprechende Nachweise
in einer zur Vorlage gegenüber Behörden geeigneter Form
für den AG kostenfrei zur Verfügung zu stellen.
Der AN hat zur Abdeckung aller - sowohl seiner als auch
die des AG -sich aus der Abfallbeseitigung ergebenden
Haftungsrisiken unter Einschluss des Gewässerschäden-Haftungsrisikos auf seine Kosten eine
Haftpflichtversicherung in ausreichender Höhe für
Personen-, Sach- und Vermögensschäden abzuschließen und dem AG den Abschluss auf Verlangen nachzuweisen. Diese Regelung lässt die Haftung des AN unberührt

### Bereich 1 Fensteraustausch Kurstr./Lynarstr.

#### Abschnitt 1.1 Baustelleneinrichtung

*Hinweis*
Auf der Baustelle werden keine
- BE- Flächen
- Unterkunfts- und Lagerräume
- Sanitäre Anlagen
zur Verfügung gestellt.
Diese sind entsprechend den behördlichen Bestimmungen und Forderungen der Bauberufsgenossenschaft seitens des
AN für die Dauer seiner vertraglichen Ausführungsfristen eigenständig zu stellen. Hierfür benötigte Flächen sind im öffentlichen Straßenland anzumieten.
Das Gebäude ist außen eingerüstet

**1.1.10 Einrichten, Vorhalten und Räumen der Baustelle**
*** Pauschalposition
Einrichten, Vorhalten der Baustelleneinrichtung für die
Dauer der Arbeiten des AN, Abbauen nach Beendigung der
Arbeiten.
Baustelleneinrichtung für sämtlichen Leistungen des AN
einschließlich Verbrauchskosten, notwendiger persönlicher Schutzausrüstungen (PSA), Hebezeuge, Rüstungen mit Arbeitsbühnen bis 2.00 m, Unterkunfts- und Lagerplätze.
Die Erstattung von Verbrauchskosten für Strom/Wasser an den jeweiligen Mieter, sofern dieser es verlangt, sind einzukalkulieren.

Ablauf Gewerke
Fensterbauer: 17.11.2025 bis 24.04.2026 (Feinaufmaß 2025/Montage2026)
BE/Gerüst/WDVS: 05.01.2026 bis 24.07.2026
Schlosser:  17.11.2025 bis 18.07.2026
Dachdecker:  02.03.2026 bis 10.04.2026
Außenanlagen: 27.07.2026 bis 30.11.2026
Menge: 1,000 PSCH

**1.1.20 Standgerüst Treppenhauskopf**
Gerüst im Treppenhauskopf als Standgerüst,
Montage auf Halb- und Vollpodesten,
für die eigene Verwendung liefern,
einschl. Vorhaltung über die Bauzeit,
Arbeitshöhe bis 6 m
Systemgerüst DIN EN 12810-1 als Modulgerüst,
Lastklasse 3, Höhe der obersten Gerüstlage über 4 m.
Menge: 2,000 St

#### Abschnitt 1.2 Technische Bearbeitung

**1.2.10 Technische Bearbeitung**
*** Pauschalposition
Die Leistung beinhaltet:
- Koordination der Termine zum Aufmaß durch Aushang und Einzel- Terminabsprachen mit den Mietern
- Koordination der Termine zum Fensteraustausch durch Aushang und Einzel- Terminabsprachen mit den Mietern.
Die rechtzeitigen Terminvereinbarungen mit den Mietern obliegen dem AN.

- Örtliches Aufmaß:
Das örtliche Aufmaß erfolgt bei eingebauten
Bestandsfenstern, welche erst zur Montage der
neuen Fenster auszubauen sind.
Die im Angebot angebeben Maße verstehen sich als Ca-Maße und sind im Rahmen der vom AN durchzuführenden Wohnungsbegehungen am Bestand exakt zu ermitteln.
Ansichten und Teilungsachsen orientieren sich am Bestand.
Die neuen Fenster mit Innenanschlag sind mit einer 20 mm breiten Ansichtsfläche des Blendrahmens ab Bestands-Putzvorderkante der Außenlaibungen / Stürze einzumessen.
Dem AG sind nach dem Aufmaß die Angaben der Brüstungshöhen zu übermitteln.
Im Rahmen des Aufmaßes sind besondere Einbauten oder Gegebenheiten, die terminliche oder kostenmäßige Auswirkungen auf den Fensteraustausch haben, zu erfassen und dem AG mitzuteilen.

- Werkplanung:
Insbesondere zu beachten ist
- die Einhaltung der erforderlichen Brüstungshöhen gem. §38 BauO Bln (mind. 80 cm 1.-3.OG, mind. 90 cm 4.OG),
- die nicht zu überschreitende Brüstungshöhe von 1,20 m ab OFFF für sämtliche in den Plänen mit "NA" gekennzeichneten Notausgangsfenster,
- die verglaste Fläche der neuen Fenster darf gemessen am Bestand max. 10% kleiner sein,
Vor Fertigungsbeginn hat der AN sämtliche für die
Detailklärung, Prüfung und Herstellung erforderlichen
Zeichnungen, Nachweise, Details, etc. zu
liefern. Aus den Darstellungen müssen Konstruktion,
Maße, Einbau, Befestigung und Bauanschlüsse
der Bauteile erkennbar sein. Grundsätzlich sind die
Darstellungen in Zeichnungen, Maßstab mind. 1:50, im pdf- Format zu liefern.
Für jedes Fensterelement mit Anforderungen an den
Wärmeschutz ist die Uw- Wert- Berechnung auszuweisen.
Die Werk- und Detailpläne sind vorab den Architekten
zur Freigabe rechzeitig vorzulegen. Es ist in der
Regel von einer Prüfzeit von 5 Tagen nach
Erhalt der Pläne auszugehen.
Eventuelle vorgenommene Korrekturen sind in die
Pläne einzuarbeiten und bei den Ausführungen zu
berücksichtigen.
Menge: 1,000 PSCH

#### Abschnitt 1.3 Fenstereinbau

*Hinweis*
Soweit in den Leistungsbeschreibungen für einzelne
Positionen keine anderen Angaben erfolgen, gelten die
nachstehenden Vorgaben:

Lastannahmen nach DIN 1055 (Wind-, Schnee- und
Verkehrslasten)
Winddruck auf Außenbauteile nach DIN 1055, Teil 4
Angaben für Gebäude mit rechteckigem Grundriss
Windlastzone:  2
Geländekategorie: IV
Gebäudehöhe h:  ca. 27m
Höhe über NN  ca. 35 m

Waagerechte Verkehrslast (Seitenkraft) nach DIN 1055,
Teil 3
Zusatzlasten mit:  1.0 KN/m
wirkend in:  Brüstungshöhe

Schnee- und Eislasten nach DIN 1055, Teil 5
Schneelastzone:  2

Beanspruchungsgruppen gemäß DIN EN 12207/12208/12210
Luftdurchlässigkeit nach DIN EN 12207
Klassifizierung: 4
Schlagregendichtheit nach DIN EN 12208
Klassifizierung: 9A
Widerstandsfähigkeit bei Windlast nach DIN EN 12210
Klassifizierung: B4

Wärmeschutz der Elemente (Uw) nach DIN EN ISO 10077-1,
DIN V 4108-4, (Juni 2007)
Fensterelement: Uw=< 1,3 W/(m²K).
Höhere Anforderungen (nach BEG) sind optional als Zulageposition ausgeschrieben.

Widerstandsklassen EN 1627-2011
Widerstandsklasse  RC 2 sofern in der Einzelposition beschrieben.
Der Nachweis ist vom AN zu führen, z.B. durch
Prüfzeugnis / Herstellerbescheinigung.

Schallschutzklasse nach VDI-Richtlinie 2719:
sofern in der Einzelposition nicht anders beschrieben:
SSK 3, Fenster Hofseite,
SSK 4, Fenster Straßenseite,
Geforderte Schalldämm-Maße gelten jeweils für das
gesamte Fensterelement.
Nachweis ist vom AN zu führen, z.B. durch Prüfzeugnis /
Herstellerbescheinigung.

System- Prüfzeugnis zur Erklärung der Übereinstimmung
des Produktes mit den Anforderungen nach EN 13830
(Luftdurchlässigkeit DIN EN 12207, Schlagregendichtheit
DIN EN 12208 und Widerstandsfähigkeit bei Windlast (DIN
EN 12210) ist bei Angebotsabgabe mitzuliefern!

Nachweis des Wärmedurchgangskoeffizienten der
Flügelrahmenkombination Uf  ist bei Angebotsabgabe
mitzuliefern!

Die baubaren Größen und Profilgruppenzuordnung in
Verbindung mit den Stahl - Verstärkungen sind aus den
Tabellen max. Flügelgrößen zu entnehmen. (Bei Einsatz
von Spezialgläsern ist das max. Flügelgewicht zu
beachten).
Aus optischen Gründen ist eine möglichst scharfkantige
Profilform, insbesondere im Erscheinungsbild der
Fenster- Außenseite anzubieten.
Farbe PVC : weiß ähnlich RAL 9016.

Verglasungs- und Anschlagdichtungen aus EPDM bündig zum Profil, UV-strahlen- und witterungsbeständig, Farbe weiß. Alle Dichtungsprofile müssen so angebracht sein, dass sie die Forderungen der verlangten Beanspruchungsgruppe für die Fensterkonstruktion dauerhaft erfüllen. Die Dichtungen müssen auswechselbar sein. Für alle Konstruktionen sind die in den entsprechenden Fertigungsunterlagen des Systemherstellers ausgewiesenen Dichtungen zu verwenden. Die Fensterdichtung ist mit vulkanisierten Fertigecken oder als eckvulkanisierter Rahmen auszuführen. Die innere Anschlagdichtung ist umlaufend ohne Unterbrechung im Bandbereich auszuführen.
Entwässerung der Konstruktion
Falze und Profilnuten, in die Niederschlag und
Kondenswasser eindringen können, müssen nach außen
entwässert werden. Sichtbare Entwässerungsschlitze sind
mit Kappen abzudecken.

Baukörperanschlüsse
Der Baukörper ist einschalig als klassischer
Mauerwerksbau ausgebildet. Die Elemente werden in den
Wandöffnungen mit Innenanschlag eingebaut.
Abdichtung und Dämmung der Baukörperanschlüsse haben
entsprechend "Leitfaden zur Planung und Ausführung der Montage von Fenstern und Haustüren für Neubau und Renovierung " der RAL-Gütegemeinschaft Fenster und Haustüren e.V. zu erfolgen.
Innen ist die Anschlussfuge zwischen Blendrahmen und
Baukörper dampfdiffusionsdicht mit überputzbarer
vlieskaschierter Fugendichtfolie, Nachweis nach
ift-Richtlinie MO-01/1,  abzuschließen und mit einer
Flachverleistung, für den Putzanschluss abzudecken.
Die Fugen zwischen Rahmen und Wand sind auszudämmen.
Außen ist die Fuge schlagregendicht mit
vorkomprimiertem Fugendichtungsband auszuführen.

Einzelne, in den Positionen eigens erwähnte, Elemente
sind mit stumpfem Anschlag einzubauen. Zur
Abdichtung/Dämmung des Bauwerksanschlusses ist hier ein
entsprechend dimensioniertes Multifunktionsdichtband
nach DIN 18542 BG 1 und BG R zu verwenden. Die
Verankerung der Elemente erfolgt mittels
Distanzbefestigung.

Beschläge
Alle Beschlagsteile müssen die Anforderungen nach EN
13126 erfüllen. Die Beschlagsteile müssen gegen
Korrosion geschützt und nachjustierbar sein. Die
Mindestöffnung des Fensterflügels sollte 90° betragen.
Nachfolgend werden die für die jeweilige Öffnungsart
einzusetzenden Beschläge in ihrer Grundausstattung
beschrieben. Unter Berücksichtigung der Lastannahmen und Flügelgrößen sind Zusatzteile - zusätzliche Bänder und Verriegelungen - nach den Bemessungstabellen des
System-Herstellers einzusetzen.
Fehlschaltsicherung in Kippstellung,
Progressiver Scherenanzug ab 25 mm Kipp-Öffnungsweite,
38 mm Hub durch das Kammergetriebe,
Justiermöglichkeiten zum Anheben und Absenken des
Flügels, Verstellbare flügelseitige Schließbolzen zur
Anpressdruckregulierung, Riegelstücke mit
Einlaufschräge, Sichtbare Beschlagteile (Eck- und
Scherenlager) mit PUR-Beschichtung.
In geschlossenem Zustand sind alle Verschraubungen
verdeckt (keine Abdeckkappen!).

Verglasung, Ausfachung.
Der Glasaufbau richtet sich nach den jeweiligen Wärme-,
Schall-, Brandschutz- und Sicherheitsanforderungen.
Die Verglasung hat mittels EPDM-Dichtprofilen zu
erfolgen. Besonders hingewiesen wird auf die Befolgung
der Verglasungs-Richtlinien der Isolierglas-Hersteller.

Die in den Positionsbeschreibungen angegebenen
Abmessungen beziehen sich auf die Außenmaße der
Bauelemente. Die Kosten für die Ermittlung der Glasmaße
sind in die Angebotspreise einzurechnen, eine
gesonderte Vergütung erfolgt hierfür nicht.

Zum Lieferumfang der Verglasungsarbeiten gehören alle
hierfür erforderlichen Dichtungen und deren Einbau,
einschließlich der dicht auszuführenden Eckausbildungen
und Stöße. Weiterhin mitzuliefern sind alle
erforderlichen Dichtstoffe, Glasauflager und
Klotzungsbrücken.
Die Dicken der Einzelscheiben sind unter
Berücksichtigung der Scheibengrößen und der
Lastannahmen nach den Bemessungstabellen des
Glas-Herstellers zu ermitteln.

Technische Richtlinien des Instituts des Glashandwerks
für Verglasungstechnik und Fensterbau, Hadamar (IGH),
DIN 18545 Abdichten von Verglasungen mit Dichtstoffen,
Richtlinie VE-06/01:Beanspruchungsgruppen für die
Verglasung von Fenstern vom Institut für Fenstertechnik
e.V., Rosenheim sind zu beachten.
Die Schallschutzanforderungen sind zu beachten.

**Ausführungsbeschreibung 1 Ausführungsbeschreibung**
*Ausführungsbeschreibung*
Die Leistungspositionen zum Fensteraustausch beinhalten folgende, in die Einzelpreise pro Fenster einzukalkulierende Leistungen:

- wohnungsweises Arbeiten nach Mieter-Abstimmung,
- Schützen der Laufwege und des mieterseitigen Mobiliars durch Abdecken,
- Ausbauen der Bestandsfenster aus Kunststoff, Einfachfenster mehrteilig, isolierverglast, einschl. Holz-Fensterbank innen, einschl. Metall- Fensterbank außen, ohne Beschädigung angrenzender Bauteile,
- Entfernen der losen Putz- und Mauerwerkteile im Brüstungs- und Anschlagbereich,
- Reinigung der Bauwerksanschlüsse,
- Anfallende Stoffe fördern, laden in Sammelbehälter, Gestellung der Sammelbehälter und Transport zur Beseitigung /Verwertung,
- fachgerechte Entsorgung einschl. Entsorgungs-/Verwertungsgebühren, soweit es sich
nicht um gefährliche Abfälle handelt, Vorlage der Entsorgungsnachweise,
- für evtl. Demontage und Entsorgung von schadstoffhaltigen Stoffen (z. B. alte KMF) wird ein Mehrpreis je nach Aufwand berechnet.
- Ausbessern der Anschlagflächen der Stürze und Laibungen mit Mörtel, Glattstrich für RAL-gerechte Montage der neuen Fenster,
- Ausbessern der Brüstungen, Abgleich mit Mörtel,
- Montage der neuen Fenster gem. Leitfaden der RAL-Gütegemeinschaft Fenster und Haustüren,
- Herstellung der Baukörperanschlüsse,
- verkleben einer EPDM Bahn im Außen-Brüstungsbereich zur bauzeitlichen Schlagregensicherung über den Winter bis zum Anschluß der bauseitigen Außenfensterbänke
im Rahmen der WDVS-Maßnahme,
- Malermäßige Ausbesserung der Anschlußbereiche Laibungen, Stürze und Brüstungen,
- in teilweise vorhandenen Bädern Abdichten und Anarbeitender innenraumseitigen Fensteranschlüsse mit Flüssigkunststoff, Ergänzung entfernter Fliesen ähnlich zum Bestand, Verfugung,
- Innenverleistung mit PVC-Material bis 40 mm Breite, nach Ausführung der Innendämmung bei örtlicher Erfordernis,
- Innenversiegelung (Schönheitsfuge)
- Justieren, Gang- und schließbar machen der Fenster bei Übergabe,

Angaben zum Fenstersystem:
- Herstellung, Lieferung und Einbau von neuen Einfachfenstern, mit Isolierverglasung. Wärmegedämmtes Kunststoff-Fenster-System flächenversetztes System, Grundbautiefe entsprechend den statischen und konstruktiven Anforderungen, Mitteldichtungssystem mit 3 Dichtebenen, Mehrfachkammer-Konstruktion mit verzinkten Stahlverstärkungen Einschließlich Unterschnittprofil ca. 30 mm hoch (Fensterbankanschlußprofil) für den Anschluss der Innen- und Außenfensterbänke.

angebotenes Fabrikat Fenstersystem:
Hersteller:

'..........'
vom Bieter einzutragen

Erzeugnis/Typ:

'..........'
vom Bieter einzutragen

Beschläge:

- DK Dreh-Kippbeschlag Fenster
Verdecktliegender Dreh-Kipp-Beschlag mit Einhandbedienung,
Öffnungsweite Kippstellung mind. 170 mm,
Integrierte verschlussseitige Grundsicherheit (mind. zwei Pilzkopfverriegelungen), Sicherheitsbauteile aus
Metall, Kipplagerung waagerecht durch
Sicherheitskippauflaufbock mit integrierter
Aushebelsperre.
Fenstergriff außermittig, im unteren Flügeldrittel, Kammergetriebe mit Fehlbedienungssperre.
Markenbeschlag-System, geprüft gemäß RAL-GZ 607/3,

angebotenes Fabrikat DK:
Hersteller:

'..........'
vom Bieter einzutragen

Erzeugnis/Typ:

'..........'
vom Bieter einzutragen

- DK RC2 Dreh-Kippbeschlag Fenster
sinngemäß wie DK,
Integrierte verschlussseitige erhöhte Einbruchsicherheit (mind. sechs Pilzkopfverriegelungen),
zertifiziert nach RC 2 DIN EN 1627

angebotenes Fabrikat DK RC2:
Hersteller:

'..........'
vom Bieter einzutragen

Erzeugnis/Typ:

'..........'
vom Bieter einzutragen

- BFG Fenstergriff
Das Getriebe wird in den Falz eingebaut.
Die Rosette hat Rastpunkte in allen drei
Griffstellungen. Führungszapfen an der Rosette
gewährleisten einen einwandfreien Sitz des
Fenstergriffes auf dem Flügelrahmen und im
Kammergetriebe.
Der Fenstergriff mit dem Vierkantstift und die
Rosette sind festdrehbar gelagert.
Farbton:  weiß
Werkstoff: Aluminium

angebotenes Fabrikat BFG:
Hersteller:

'..........'
vom Bieter einzutragen

Erzeugnis/Typ:

'..........'
vom Bieter einzutragen

- BFG/S Fenstergriff
wie BFG jedoch abschließbar

angebotenes Fabrikat BFG/S:
Hersteller:

'..........'
vom Bieter einzutragen

Erzeugnis/Typ:

'..........'
vom Bieter einzutragen

Verglasung:

- GTI
Zweifachverglasung, Randverbund "Warme Kante".
Gesamtenergiedurchlässigkeit g: max. 50 %
Ug-Wert nach DIN EN 673, max. 1,1 W/m²K
Der Uw-Wert max. 1,3 W/m²K für die gesamte
Fensterkonstruktion ist maßgebend.

angebotenes Fabrikat GTI:

Hersteller:

'..........'
vom Bieter einzutragen

Erzeugnis/Typ:

'..........'
vom Bieter einzutragen

- GTV Sicherheitsglas
sinngemäß wie GTI,
jedoch P4A für RC2-Anforderung

angebotenes Fabrikat GTV:

Hersteller:

'..........'
vom Bieter einzutragen

Erzeugnis/Typ:

'..........'
vom Bieter einzutragen

Bedienerunabhängiges Lüftungssystem:

- ALD Feuchtegeführter Außenbauteil-Luftdurchlass (ALD) für die bedarfsgeführte Wohnungslüftung
Führungsgröße: relative Raumluftfeuchte mittels mechanischen, alterungsbeständigen Feuchtesensor
Garantie: 30 Jahre auf die hygrometrische Regelung.
Einsatzort: Fensterrahmen, Fensterflügel,
Ausführung: Flügelmontage (ohne außenliegende Wetterschutzhaube)
In Verbindung mit bedarfsgeführten Zu- und Abluftelementen sowie Lüftungsgerät mit Gleichstromtechnik und Konstantdruckregelung entspricht die Gesamtanlage u. a. den Anforderungen:
GEG
DIN 1946-6
DIN 18017-3
Einsatz des ALD auch für die freie Lüftung und kombinierte Systeme nach DIN 1946-6 zulässig.
ALD entspricht und ist geprüft gemäß:
DIN EN 13141
DIN EN ISO 10140
ift(Rosenheim)-Richtlinie LU-01 und LU 02 Fensterlüfter
Technische Eigenschaften:
Thermischer Koeffizient : 0,31
Normschallpegeldifferenz (Prüfbericht ift Rosenheim) im Betriebszustand:
Geöffnet: Dn,e,w = 36 (0;-1) dB
Geschlossen: Dn,e,w = 40 (0;0) dB
Bezugsfläche: 0,004 m²
Volumenstrom linear abhängig von der relativen Raumluftfeuchte (35% - 65%):
20 Pa: 5,4 ... 45,1 m³/h
10 Pa: 3,0 ... 32,1 m³/h
8 Pa: 2,4 ... 28,8 m³/h
7 Pa: 2,2 ... 27,0 m³/h
6 Pa: 1,9 ... 25,0 m³/h
5 Pa: 1,6 ... 22,9 m³/h
4 Pa: 1,3 ... 20,5 m³/h
3 Pa: 1,0 ... 17,3 m³/h
2 Pa: 0,7 ... 14,6 m³/h
Abmessungen (b x h x t): 423 mm x 42 mm x 59 mm
Fräsmaß: 12 mm
Farbe: weiß
Material: ABS, PS

angebotenes Fabrikat ALD:
Hersteller:

'..........'
vom Bieter einzutragen

Erzeugnis/Typ:

'..........'
vom Bieter einzutragen

- FFL  selbstständig regelnde Fensterfalzlüfter FFL mit automatischer Volumenstrombegrenzung und manuell stufenlos regelbarem Überschlagslüfter ÜL.
Für die Feuchteschutzlüftung und zur Unterstützung erweiterter Lüftungsanforderungen.
Leistungsgeprüft nach DIN EN 13141-1,
Zulässig nach EnEV und DIN 1946-6,
Die Luftzuleitung zu den Lüftermodulen erfolgt durch seitlichen Lufteintritt über die Blendrahmeneinströmdichtung (BED). Die Luftregelung der Fensterfalzlüfter oben erfolgt automatisch, wobei die Lüfterklappen bei stärkeren Windgeschwindigkeiten automatisch den Luftstrom unterbrechen.
Die Regelung des Überschlagslüfters erfolgt bedarfsorientiert manuell am Lüftermodul.
Ausführung für Kunststoff-Fenster mit Mitteldichtung,
bestehend aus
- 2 Paar Fensterfalzlüftern,
- 1 Überschlagslüfter ÜL
- Blendrahmeneinströmöffnungen BED, Stückzahl und Anordnung nach Fenstergröße je 300 mm,
Luftvolumenstrom bei Differenzdruck 2Pa nach DIN 1946-6:
6,9 m3/h.

angebotenes Fabrikat FFL:
Hersteller:

'..........'
vom Bieter einzutragen

Erzeugnis/Typ:

'..........'
vom Bieter einzutragen

- ZUROH (ALD für Rollladenkasten)
Feuchtegeführter Außenbauteil-Luftdurchlass (ALD)  für die bedarfsgeführte Wohnungslüftung,
Führungsgröße: relative Raumluftfeuchte mittels mechanischen, alterungsbeständigen Feuchtesensor
Garantie: 30 Jahre auf die hygrometrische Regelung.
Einsatzort: Rollladenkasten.
In Verbindung mit bedarfsgeführten Zu- und Abluftelementen sowie Lüftungsgerät mit Gleichstromtechnik und Konstantdruckregelung entspricht die Gesamtanlage u. a. den Anforderungen:
GEG
DIN 1946-6
DIN 18017-3
ALD entspricht und ist geprüft gemäß:
DIN EN 13141
DIN EN ISO 10140
ift(Rosenheim)-Richtlinie LU-01 und LU 02 Fensterlüfter.
Technische Eigenschaften:
Thermischer Koeffizient : 0,33
Normschallpegeldifferenz (Prüfbericht ift Rosenheim):
siehe Datenblatt
Volumenstrom linear abhängig von der relativen Raumluftfeuchte (35% - 65%):
20 Pa: 4,3 ... 41,7 m³/h
10 Pa: 2,8 ... 28,7 m³/h
8 Pa: 2,4 ... 25,4 m³/h
7 Pa: 2,2 ... 23,7 m³/h
6 Pa: 2,0 ... 21,8 m³/h
5 Pa: 1,8 ... 19,7 m³/h
4 Pa: 1,6 ... 17,5 m³/h
3 Pa: 1,3 ... 15,0 m³/h
2 Pa: 1,0 ... 12,0 m³/h
Abmessungen (b x h x t): 329 mm x 57 mm x 25 mm
Fräsmaß: siehe Datenblatt
Farbe: weiß
Frontblende in allen RAL-Farben gegen Aufpreis,
Material: ABS, PS
ZUROH in der Variante OD (ohne Dichtung).

angebotenes Fabrikat ZUROH:
Hersteller:

'..........'
vom Bieter einzutragen

Erzeugnis/Typ:

'..........'
vom Bieter einzutragen

- Rollläden (EG- Fenster):

- AK Aufsetz- Rollläden (straßenseitige Fenster):
Aufsatzrollladensystem, Kasten aus PUR Hartschaum, mit Panzer, Umweltproduktdeklaration (EPD) nach ISO 14025 und EN 15804.
Bedienklasse 1 nach DIN EN 13527:
Sturzkasten für vorh. Schacht im Mauerwerk,
Kastengröße : nach örtlichem Aufmaß (Tiefe x Höhe)
bis 240x250mm,
Die Leistung umfasst die Lieferung des kompletten Rollladensystems mit allen Zubehörteilen sowie dessen Montage nach Herstellervorschrift. Es sind der Bausituation entsprechende Maßnahmen zur Abdichtung zwischen Baukörper/Fenster und Rollladensystem vorzunehmen.
Führungsschienen, Endstab und Abschlusswinkel aus Kunststoff, Farbauswahl entsprechend der Hersteller-Farbkollektion: weiß, matt glatt, Abdeckkappen für alle sichtbaren Schrauben in passender Farbe.
Kasten in PUR-Hartschaumbauweise (?=0,029 W/(m*K)) mit zusätzlicher Rollraumdämmung und optimiertem Anschlussbereich zwischen Fenster und Rollladenkasten mittels Anbindungsprofil für hohe Schall- und Wärmedämmeigenschaften. Im Innenbereich fest eingeschäumter Kastenabschlusswinkel. Revisionsblende aus extrudiertem Hart-PVC mit PUR Hartschaumplatte (?=0,024 W/(m*K)) und Revisionsmöglichkeit raumseitig nach unten. Seitenteile aus Kunststoff.
Führungsschienen aus extrudiertem Hart-PVC wahlweise mit eingerändeltem Gummikeder oder einer Bürstendichtung für einen geräuscharmen Panzerlauf, Führungsschienen unten geschlossen,
Panzer mit Hochschiebesicherung.
Einziehbarer Endstab aus stranggepresstem Aluminium im Standard, mit Anschlagstopfen oder Winkel.
Ausführung Rollladenpanzer: Doppelwandiges Kunststoffprofil,Oberfläche Kunststoff: weiß,
Windwiderstandsklasse 3 gemäß DIN EN 13659,
Führungsschienen unten geschlossen,
Antriebsart: Gurtzug mit Aufschraubwickler.
- Aussparung für Zuluftelement mit Luftkanal für ZUROH,

angebotenes Fabrikat AK:
Hersteller:

'..........'
vom Bieter einzutragen

Erzeugnis/Typ:

'..........'
vom Bieter einzutragen

-
- ZUROH (ALD für Rollladenkasten)
Feuchtegeführter Außenbauteil-Luftdurchlass (ALD)  für die bedarfsgeführte Wohnungslüftung,
Führungsgröße: relative Raumluftfeuchte mittels mechanischen, alterungsbeständigen Feuchtesensor
Garantie: 30 Jahre auf die hygrometrische Regelung.
Einsatzort: Rollladenkasten.
In Verbindung mit bedarfsgeführten Zu- und Abluftelementen entspricht die Gesamtanlage u. a. den Anforderungen:
- GEG
- DIN 1946-6
- DIN 18017-3
ALD entspricht und ist geprüft gemäß:
- DIN EN 13141
- DIN EN ISO 10140
- ift(Rosenheim)-Richtlinie LU-01 und LU 02 Fensterlüfter.
Technische Eigenschaften:
Thermischer Koeffizient : 0,33
Normschallpegeldifferenz (Prüfbericht ift Rosenheim):
siehe Datenblatt
Volumenstrom linear abhängig von der relativen Raumluftfeuchte (35% - 65%):
20 Pa: 4,3 ... 41,7 m³/h
10 Pa: 2,8 ... 28,7 m³/h
8 Pa: 2,4 ... 25,4 m³/h
7 Pa: 2,2 ... 23,7 m³/h
6 Pa: 2,0 ... 21,8 m³/h
5 Pa: 1,8 ... 19,7 m³/h
4 Pa: 1,6 ... 17,5 m³/h
3 Pa: 1,3 ... 15,0 m³/h
2 Pa: 1,0 ... 12,0 m³/h
Abmessungen (b x h x t): 329 mm x 57 mm x 25 mm
Fräsmaß: siehe Datenblatt
Farbe: weiß
Frontblende in allen RAL-Farben gegen Aufpreis,
Material: ABS, PS
ZUROH in der Variante OD (ohne Dichtung).

angebotenes Fabrikat ZUROH:
Hersteller:

'..........'
vom Bieter einzutragen

Erzeugnis/Typ:

'..........'
vom Bieter einzutragen

**1.3.10 Einfachfenster, 1,15 x 1,85**
*** Bezugsbeschreibung
Einfachfenster, isolierverglast, einteilig, einflügelig,
Gesamtgröße B x H ca.  1.150 x 1.850 mm,
1 St Dreh-Kipp - Flügel, DK-L oder DK-R gem. Zeichnung,
Waagerechte Teilung durch glasteilende Sprosse ca. 75 mm Ansichtsbreite (Riegel),
senkrechte Teilung im Oberlichtbereich durch aufgesetzte Sprosse ca. 30 mm Ansichtsbreite,
Teilungsmaße: Achsen gemäß Bestandsfenster
Ausführung gem. Ausführungsbeschreibung 0001.
Verglasung: GTI
Lüftung :  1 Stck ALD
Beschlag: DK
Griff:  BFG
SSK:  4
Uw-Wert: max. 1,3 W/m²K.
Menge: 6,000 St

**1.3.20 Einfachfenster, 1,15 x 1,85 FFL**
*** wie Position 1.3.10
Lüftung :  FFL
Menge: 6,000 St

**1.3.30 Einfachfenster, 1,15 x 1,85 o.L.**
*** wie Position 1.3.10
Lüftung :  ohne
Menge: 5,000 St

**1.3.40 Zulage für Dreifachverglasung, Ug - Wert ca. 0,6 W/m²K**
Zulage für Dreifachverglasung, Ug - Wert ca. 0,6 W/m²K nach DIN EN 673,
Uw-Wert des Fensterelementes nach Förderrichtlinien der BaFa (BEG) max. 0,95W/m²K ist maßgeblich,
für Einfachfenster der Vorposition,
Gesamtgröße B x H ca. 1.150 x 1.850 mm
Menge: 17,000 St

**1.3.50 Einfachfenster, 1,15 x 1,90**
*** wie Position 1.3.10
Gesamtgröße B x H ca.  1.150 x 1.900 mm
Menge: 11,000 St

**1.3.60 Einfachfenster, 1,15 x 1,90 FFL**
*** wie Position 1.3.10
Gesamtgröße B x H ca.  1.150 x 1.900 mm
Lüftung :  FFL
Menge: 3,000 St

**1.3.70 Einfachfenster, 1,15 x 1,90 o.L.**
*** wie Position 1.3.10
Gesamtgröße B x H ca.  1.150 x 1.900 mm
Lüftung :  ohne
Menge: 3,000 St

**1.3.80 Zulage für Dreifachverglasung, Ug - Wert ca. 0,6 W/m²K**
Zulage für Dreifachverglasung, Ug - Wert ca. 0,6 W/m²K nach DIN EN 673,
Uw-Wert des Fensterelementes nach Förderrichtlinien der BaFa (BEG) max. 0,95W/m²K ist maßgeblich,
für Einfachfenster gem. Vorpositionen,
Gesamtgröße B x H ca.  1.150 x 1.900 mm
Menge: 17,000 St

**1.3.90 Einfachfenster, 1,15 x 2,0**
*** wie Position 1.3.10
Gesamtgröße B x H ca.  1.150 x 2.000 mm
Menge: 4,000 St

**1.3.100 Einfachfenster, 1,15 x 2,00 FFL**
*** wie Position 1.3.10
Gesamtgröße B x H ca.  1.150 x 2.000 mm
Lüftung :  FFL
Menge: 8,000 St

**1.3.110 Einfachfenster, 1,15 x 2,00 o.L.**
*** wie Position 1.3.10
Gesamtgröße B x H ca.  1.150 x 2.000 mm
Lüftung :  ohne
Menge: 6,000 St

**1.3.120 Zulage für Dreifachverglasung, Ug - Wert ca. 0,6 W/m²K**
Zulage für Dreifachverglasung, Ug - Wert ca. 0,6 W/m²K nach DIN EN 673,
Uw-Wert des Fensterelementes nach Förderrichtlinien der BaFa (BEG) max. 0,95W/m²K ist maßgeblich,
für Einfachfenster gem. Vorpositionen,
Gesamtgröße B x H ca.  1.150 x 2.000 mm
Menge: 18,000 St

**1.3.130 Einfachfenster, 1,20 x 1,85 FFL**
*** wie Position 1.3.10
Lüftung :  FFL
Gesamtgröße B x H ca.  1.200 x 1.850 mm
Menge: 1,000 St

**1.3.140 Einfachfenster, 1,20 x 1,85 o.L.**
*** wie Position 1.3.10
Gesamtgröße B x H ca.  1.200 x 1.850 mm
Lüftung :  ohne
Menge: 2,000 St

**1.3.150 Zulage für Dreifachverglasung, Ug - Wert ca. 0,6 W/m²K**
Zulage für Dreifachverglasung, Ug - Wert ca. 0,6 W/m²K nach DIN EN 673,
Uw-Wert des Fensterelementes nach Förderrichtlinien der BaFa (BEG) max. 0,95W/m²K ist maßgeblich,
für Einfachfenster gem. Vorpositionen,
Gesamtgröße B x H ca.  1.200 x 1.850 mm
Menge: 3,000 St

**1.3.160 Einfachfenster, 1,20 x 1,90**
*** wie Position 1.3.10
Gesamtgröße B x H ca.  1.200 x 1.900 mm
Menge: 3,000 St

**1.3.170 Zulage für Dreifachverglasung, Ug - Wert ca. 0,6 W/m²K**
Zulage für Dreifachverglasung, Ug - Wert ca. 0,6 W/m²K nach DIN EN 673,
Uw-Wert des Fensterelementes nach Förderrichtlinien der BaFa (BEG) max. 0,95W/m²K ist maßgeblich,
für Einfachfenster der Vorposition,
Gesamtgröße B x H ca.  1.200 x 1.900 mm
Menge: 3,000 St

**1.3.180 Einfachfenster, 1,20 x 2,0 FFL**
*** wie Position 1.3.10
Lüftung :  FFL
Gesamtgröße B x H ca.  1.200 x 2.000 mm
Menge: 1,000 St

**1.3.190 Einfachfenster, 1,20 x 2,00 o.L.**
*** wie Position 1.3.10
Gesamtgröße B x H ca.  1.200 x 2.000 mm
Lüftung :  ohne
Menge: 2,000 St

**1.3.200 Zulage für Dreifachverglasung, Ug - Wert ca. 0,6 W/m²K**
Zulage für Dreifachverglasung, Ug - Wert ca. 0,6 W/m²K nach DIN EN 673,
Uw-Wert des Fensterelementes nach Förderrichtlinien der BaFa (BEG) max. 0,95W/m²K ist maßgeblich,
für Einfachfenster der Vorposition,
Gesamtgröße B x H ca.  1.200 x 2.000 mm
Menge: 3,000 St

**1.3.210 Einfachfenster, 1,10 x 1,85**
*** Bezugsbeschreibung
Einfachfenster, isolierverglast, einteilig,
Gesamtgröße B x H ca.  1.100 x 1.850 mm,
1 St Dreh-Kipp - Flügel, DK-L oder DK-R gem. Zeichnung,
Waagerechte Teilung durch glasteilende Sprosse ca. 75 mm Ansichtsbreite (Riegel),
senkrechte Teilung im Oberlichtbereich durch aufgesetzte Sprosse ca. 30 mm Ansichtsbreite,
Teilungsmaße: Achsen gemäß Bestandsfenster
Ausführung gem. Ausführungsbeschreibung 0001.
Verglasung: GTI
Lüftung :  1 Stck ALD
Beschlag: DK
Griff:  BFG
SSK:  3
Uw-Wert: max. 1,3 W/m²K.
Menge: 2,000 St

**1.3.220 Einfachfenster, 1,10 x 1,85 FFL**
*** wie Position 1.3.10
Lüftung :  FFL
Gesamtgröße B x H ca.  1.100 x 1.850 mm
Menge: 1,000 St

**1.3.230 Zulage für Dreifachverglasung, Ug - Wert ca. 0,6 W/m²K**
Zulage für Dreifachverglasung, Ug - Wert ca. 0,6 W/m²K nach DIN EN 673,
Uw-Wert des Fensterelementes nach Förderrichtlinien der BaFa (BEG) max. 0,95W/m²K ist maßgeblich,
für Einfachfenster der Vorposition,
Gesamtgröße B x H ca.  1.100 x 1.850 mm
Menge: 3,000 St

**1.3.240 Einfachfenster, 1,10 x 1,95**
*** wie Position 1.3.210
Gesamtgröße B x H ca.  1.100 x 1.950 mm
Menge: 5,000 St

**1.3.250 Einfachfenster, 1,10 x 1,95 FFL**
*** wie Position 1.3.10
Lüftung :  FFL
Gesamtgröße B x H ca.  1.100 x 1.950 mm
Menge: 2,000 St

**1.3.260 Zulage für Dreifachverglasung, Ug - Wert ca. 0,6 W/m²K**
Zulage für Dreifachverglasung, Ug - Wert ca. 0,6 W/m²K nach DIN EN 673,
Uw-Wert des Fensterelementes nach Förderrichtlinien der BaFa (BEG) max. 0,95W/m²K ist maßgeblich,
für Einfachfenster der Vorposition,
Gesamtgröße B x H ca.  1.100 x 1.950 mm
Menge: 7,000 St

**1.3.270 Einfachfenster RC2, 1,10 x 1,85**
*** Bezugsbeschreibung
Einfachfenster, isolierverglast, einteilig,
Gesamtgröße B x H ca.  1.100 x 1.850 mm,
1 St Dreh-Kipp - Flügel, DK-L oder DK-R gem. Zeichnung,
Waagerechte Teilung durch glasteilende Sprosse ca. 75 mm Ansichtsbreite (Riegel),
senkrechte Teilung im Oberlichtbereich durch aufgesetzte Sprosse ca. 30 mm Ansichtsbreite,
Teilungsmaße: Achsen gemäß Bestandsfenster
Ausführung gem. Ausführungsbeschreibung 0001.
RC2 DIN EN 1627
Verglasung:  GTV
Lüftung :  1 Stck ALD
Beschlag:  DK RC2
Griff:  BFG
SSK:  3
Uw-Wert: max. 1,3 W/m²K.
Menge: 8,000 St

**1.3.280 Einfachfenster, 1,10 x 1,85 FFL**
*** wie Position 1.3.270
Lüftung :  FFL
Gesamtgröße B x H ca.  1.100 x 1.850 mm
Menge: 4,000 St

**1.3.290 Zulage für Dreifachverglasung, P4A, Ug - Wert ca. 0,6**
Zulage für Dreifachverglasung, P4A, Ug - Wert ca. 0,6 W/m²K nach DIN EN 673,
Uw-Wert des Fensterelementes nach Förderrichtlinien der BaFa (BEG) max. 0,95W/m²K ist maßgeblich,
für Einfachfenster der Vorposition,
Gesamtgröße B x H ca.  1.100 x 1.850 mm,
Menge: 12,000 St

**1.3.300 Einfachfenster RC2, 1,10 x 1,95**
*** wie Position 1.3.270
Gesamtgröße B x H ca.  1.100 x 1.950 mm
Menge: 1,000 St

**1.3.310 Zulage für Dreifachverglasung, P4A, Ug - Wert ca. 0,6**
Zulage für Dreifachverglasung, P4A, Ug - Wert ca. 0,6 W/m²K nach DIN EN 673,
Uw-Wert des Fensterelementes nach Förderrichtlinien der BaFa (BEG) max. 0,95W/m²K ist maßgeblich,
für Einfachfenster der Vorposition,
Gesamtgröße B x H ca.  1.100 x 1.950 mm
Menge: 1,000 St

**1.3.320 Einfachfenster RC2, 1,15 x 1,85 FFL**
*** wie Position 1.3.270
Gesamtgröße B x H ca.  1.150 x 1.850 mm,
Lüftung :  FFL
Menge: 6,000 St

**1.3.330 Einfachfenster, 1,15 x 1,85 o.L.**
*** wie Position 1.3.270
Gesamtgröße B x H ca.  1.150 x 1,850 mm
Lüftung :  ohne
Menge: 1,000 St

**1.3.340 Zulage für Dreifachverglasung, P4A, Ug - Wert ca. 0,6**
Zulage für Dreifachverglasung, P4A, Ug - Wert ca. 0,6 W/m²K nach DIN EN 673,
Uw-Wert des Fensterelementes nach Förderrichtlinien der BaFa (BEG) max. 0,95W/m²K ist maßgeblich,
für Einfachfenster der Vorposition,
Gesamtgröße B x H ca.  1.150 x 1.850 mm
Menge: 7,000 St

**1.3.350 Einfachfenster RC2, 1,20 x 1,85**
*** wie Position 1.3.270
Gesamtgröße B x H ca.  1.200 x 1.850 mm,
Anschlag stumpf, Fertigung nach Zeichnungsmaß.
Ausführung gem. Ausführungsbeschreibung 0001,
jedoch:
Demontage des Altelementes erfolgt zeitversetzt erst bei Beginn WDVS bzw. Herstellung der neuen Rohbau-Öffnung. Die Öffnung ist provisorisch wetterfest
mit 2Lg. reißfester Folie auf Lattenrahmen zu verschließen, Befestigung de- und remontabel für die zwischenzeitlich auszuführenden bauseitigen Mauerarbeiten.
Bei Montage der neuenFenster wieder ausbauen und fachgerecht entsorgen.
Öffnungsgröße bis 3 m².
Menge: 1,000 St

**1.3.360 Zulage für Dreifachverglasung, P4A, Ug - Wert ca. 0,6**
Zulage für Dreifachverglasung, P4A, Ug - Wert ca. 0,6 W/m²K nach DIN EN 673,
Uw-Wert des Fensterelementes nach Förderrichtlinien der BaFa (BEG) max. 0,95W/m²K ist maßgeblich,
für Einfachfenster der Vorposition,
Gesamtgröße B x H ca.  1.200 x 1.850 mm
Menge: 1,000 St

**1.3.370 Einfachfenster, 1,15 x 1,50**
*** Bezugsbeschreibung
Einfachfenster, isolierverglast, einteilig,
Gesamtgröße B x H ca.  1.150 x 1.500 mm,
1 St Dreh-Kipp - Flügel, DK-L oder DK-R gem. Zeichnung,
Ausführung gem. Ausführungsbeschreibung 0001.
Verglasung:  GTI
Lüftung :  1 Stck ALD
Beschlag:  DK
Griff:  BFG
SSK:  4
Uw-Wert: max. 1,3 W/m²K.
Menge: 12,000 St

**1.3.380 Einfachfenster, 1,15 x 1,50 FFL**
*** wie Position 1.3.370
Lüftung :  FFL
Gesamtgröße B x H ca.  1.150 x 1.500 mm
Menge: 3,000 St

**1.3.390 Einfachfenster, 1,15 x 1,50 o.L.**
*** wie Position 1.3.370
Gesamtgröße B x H ca.  1.150 x 1.500 mm
Lüftung :  ohne
Menge: 2,000 St

**1.3.400 Zulage für Dreifachverglasung, Ug - Wert ca. 0,6**
Zulage für Dreifachverglasung, Ug - Wert ca. 0,6 W/m²K nach DIN EN 673,
Uw-Wert des Fensterelementes nach Förderrichtlinien der BaFa (BEG) max. 0,95W/m²K ist maßgeblich,
für Einfachfenster gem. Vorpositionen,
Gesamtgröße B x H ca.  1.150 x 1.500 mm
Menge: 17,000 St

**1.3.410 Einfachfenster, 1,20 x 1,50**
*** wie Position 1.3.370
Gesamtgröße B x H ca.  1.200 x 1.500 mm
Menge: 3,000 St

**1.3.420 Zulage für Dreifachverglasung, Ug - Wert ca. 0,6 W/m²K**
Zulage für Dreifachverglasung, Ug - Wert ca. 0,6 W/m²K W/m²K nach DIN EN 673,
Uw-Wert des Fensterelementes nach Förderrichtlinien der BaFa (BEG) max. 0,95W/m²K ist maßgeblich,
für Einfachfenster der Vorposition,
Gesamtgröße B x H ca.  1.200 x 1.500 mm
Menge: 3,000 St

**1.3.430 Einfachfenster, 0,65 x 1,35**
*** Bezugsbeschreibung
Einfachfenster, isolierverglast, einteilig,
Gesamtgröße B x H ca.  650 x 1.350 mm,
1 St Dreh-Kipp - Flügel, DK-L oder DK-R gem. Zeichnung,
Ausführung gem. Ausführungsbeschreibung 0001.
Verglasung: GTI
Lüftung :  1 Stck ALD
Beschlag: DK
Griff:  BFG
SSK:  3
Uw-Wert: max. 1,3 W/m²K.
Menge: 2,000 St

**1.3.440 Einfachfenster, 0,65 x 1,35 FFL**
*** wie Position 1.3.430
Lüftung :  FFL
Gesamtgröße B x H ca. 650 x 1.350 mm
Menge: 1,000 St

**1.3.450 Zulage für Dreifachverglasung, Ug - Wert ca. 0,6 W/m²K**
Zulage für Dreifachverglasung, Ug - Wert ca. 0,6 W/m²K W/m²K nach DIN EN 673,
Uw-Wert des Fensterelementes nach Förderrichtlinien der BaFa (BEG) max. 0,95W/m²K ist maßgeblich,
für Einfachfenster der Vorposition,
Gesamtgröße B x H ca.  650 x 1.350 mm
Menge: 3,000 St

**1.3.460 Einfachfenster, 0,65 x 1,20**
*** wie Position 1.3.430
Gesamtgröße B x H ca.  650 x 1.200 mm
Menge: 1,000 St

**1.3.470 Zulage für Dreifachverglasung, Ug - Wert ca. 0,6 W/m²K**
Zulage für Dreifachverglasung, Ug - Wert ca. 0,6 W/m²K W/m²K nach DIN EN 673,
Uw-Wert des Fensterelementes nach Förderrichtlinien der BaFa (BEG) max. 0,95W/m²K ist maßgeblich,
für Einfachfenster der Vorposition,
Gesamtgröße B x H ca.  650 x 1.200 mm
Menge: 1,000 St

**1.3.480 Einfachfenster, 1,10x 1,85 FFL**
*** wie Position 1.3.430
Lüftung :  FFL
Gesamtgröße B x H ca.  1.100 x 1.850 mm
Menge: 1,000 St

**1.3.490 Zulage für Dreifachverglasung, Ug - Wert ca. 0,6 W/m²K**
Zulage für Dreifachverglasung, Ug - Wert ca. 0,6 W/m²K W/m²K nach DIN EN 673,
Uw-Wert des Fensterelementes nach Förderrichtlinien der BaFa (BEG) max. 0,95W/m²K ist maßgeblich,
für Einfachfenster der Vorposition,
Gesamtgröße B x H ca.  1.100 x 1.200 mm
Menge: 1,000 St

**1.3.500 Einfachfenster, 1,10x 1,50**
*** wie Position 1.3.430
Gesamtgröße B x H ca.  1.100 x 1.500 mm
Menge: 1,000 St

**1.3.510 Zulage für Dreifachverglasung, Ug - Wert ca. 0,6 W/m²K**
Zulage für Dreifachverglasung, Ug - Wert ca. 0,6 W/m²K W/m²K nach DIN EN 673,
Uw-Wert des Fensterelementes nach Förderrichtlinien der BaFa (BEG) max. 0,95W/m²K ist maßgeblich,
für Einfachfenster der Vorposition,
Gesamtgröße B x H ca.  1.100 x 1.500 mm
Menge: 1,000 St

**1.3.520 Einfachfenster RC2, 1,10 x 1,50**
*** Bezugsbeschreibung
Einfachfenster, isolierverglast, einteilig,
Gesamtgröße B x H ca.  1.100 x 1.500 mm,
1 St Dreh-Kipp - Flügel, DK-L oder DK-R gem. Zeichnung,
Ausführung gem. Ausführungsbeschreibung 0001.
RC2 DIN EN 1627
Verglasung: GTV
Lüftung :  1 Stck ALD
Beschlag: DK RC2
Griff:  BFG
SSK:  3
Uw-Wert: max. 1,3 W/m²K.
Menge: 5,000 St

**1.3.530 Einfachfenster, 1,10x 1,50 FFL**
*** wie Position 1.3.520
Lüftung :  FFL
Gesamtgröße B x H ca.  1.100 x 1.500 mm
Menge: 2,000 St

**1.3.540 Zulage für Dreifachverglasung, P4A, Ug - Wert ca. 0,6**
Zulage für Dreifachverglasung, P4A, Ug - Wert ca. 0,6 W/m²K nach DIN EN 673,
Uw-Wert des Fensterelementes nach Förderrichtlinien der BaFa (BEG) max. 0,95W/m²K ist maßgeblich,
für Einfachfenster der Vorposition,
Gesamtgröße B x H ca.  1.100 x 1.500 mm,
Menge: 7,000 St

**1.3.550 Einfachfenster RC2, 1,10 x 1,85 FFL**
*** wie Position 1.3.520
Lüftung :  FFL
Gesamtgröße B x H ca.  1.100 x 1.850 mm
Menge: 1,000 St

**1.3.560 Zulage für Dreifachverglasung, P4A, Ug - Wert ca. 0,6**
Zulage für Dreifachverglasung, P4A, Ug - Wert ca. 0,6 W/m²K nach DIN EN 673,
Uw-Wert des Fensterelementes nach Förderrichtlinien der BaFa (BEG) max. 0,95W/m²K ist maßgeblich,
für Einfachfenster der Vorposition,
Gesamtgröße B x H ca.  1.100 x 1.300 mm
Menge: 1,000 St

**1.3.570 Einfachfenster RC2, 1,15 x 1,50**
*** wie Position 1.3.520
Gesamtgröße B x H ca.  1.150 x 1.500 mm,
Anschlag stumpf, Fertigung nach Zeichnungsmaß.
Ausführung gem. Ausführungsbeschreibung 0001,
jedoch:
Demontage des Altelementes erfolgt zeitversetzt erst bei Beginn WDVS bzw. Herstellung der neuen Rohbau-Öffnung. Die Öffnung ist provisorisch wetterfest
mit 2Lg. reißfester Folie auf Lattenrahmen zu verschließen, Befestigung de- und remontabel für die zwischenzeitlich auszuführenden bauseitigen Mauerarbeiten.
Bei Montage der neuenFenster wieder ausbauen und fachgerecht entsorgen.
Öffnungsgröße bis 3 m².
Menge: 1,000 St

**1.3.580 Zulage für Dreifachverglasung, P4A, Ug - Wert ca. 0,6**
Zulage für Dreifachverglasung, P4A, Ug - Wert ca. 0,6 W/m²K nach DIN EN 673,
Uw-Wert des Fensterelementes nach Förderrichtlinien der BaFa (BEG) max. 0,95W/m²K ist maßgeblich,
für Einfachfenster der Vorposition,
Gesamtgröße B x H ca.  1.150 x 1.500 mm,
Menge: 1,000 St

**1.3.590 Einfachfenster RC2, 1,15 x 1,85**
*** wie Position 1.3.520
Gesamtgröße B x H ca.  1.150 x 1.850 mm
Menge: 1,000 St

**1.3.600 Zulage für Dreifachverglasung, P4A, Ug - Wert ca. 0,6**
Zulage für Dreifachverglasung, P4A, Ug - Wert ca. 0,6 W/m²K nach DIN EN 673,
Uw-Wert des Fensterelementes nach Förderrichtlinien der BaFa (BEG) max. 0,95W/m²K ist maßgeblich,
für Einfachfenster der Vorposition,
Gesamtgröße B x H ca.  1.150 x 1.300 mm
Menge: 1,000 St

**1.3.610 Einfachfenster RC2, 0,65 x 1,30 FFL**
*** wie Position 1.3.520
Lüftung :  FFL
Gesamtgröße B x H ca.  650 x 1.300 mm
Menge: 1,000 St

**1.3.620 Zulage für Dreifachverglasung, P4A, Ug - Wert ca. 0,6**
Zulage für Dreifachverglasung, P4A, Ug - Wert ca. 0,6 W/m²K nach DIN EN 673,
Uw-Wert des Fensterelementes nach Förderrichtlinien der BaFa (BEG) max. 0,95W/m²K ist maßgeblich,
für Einfachfenster der Vorposition,
Gesamtgröße B x H ca.  650 x 1.300 mm
Menge: 1,000 St

**1.3.630 Einfachfenster, 1,20 x 1,80, TrH**
*** Bezugsbeschreibung
Einfachfenster, isolierverglast, einteilig,
Treppenhausfenster,
Gesamtgröße B x H ca.  1.200 x 1.800 mm,
1 St Dreh-Kipp - Flügel, DK-L gem. Zeichnung,
waagerechte Teilung durch 2 aufgesetzte Sprossen ca. 30 mm Ansichtsbreite,
senkrechte Teilung 2 aufgesetzte Sprossen ca. 30 mm Ansichtsbreite,
Teilungsmaße: Achsen gemäß Bestandsfenster
Ausführung gem. Ausführungsbeschreibung 0001.
Verglasung: GTI
ALD :  -
Beschlag: DK
Griff:  BFG/S
SSK:  3
Uw-Wert: max. 1,3 W/m²K.
Menge: 4,000 St

**1.3.640 Zulage für Dreifachverglasung, Ug - Wert ca. 0,6 W/m²K**
Zulage für Dreifachverglasung, Ug - Wert ca. 0,6 W/m²K nach DIN EN 673,
Uw-Wert des Fensterelementes nach Förderrichtlinien der BaFa (BEG) max. 0,95W/m²K ist maßgeblich,
für Einfachfenster der Vorposition,
Gesamtgröße B x H ca.  1.200 x 1.800 mm,
Menge: 4,000 St

**1.3.650 Einfachfenster, 1,20 x 1,85, TrH**
*** wie Position 1.3.630
Gesamtgröße B x H ca.  1.200 x 1.850 mm,
Menge: 2,000 St

**1.3.660 Zulage für Dreifachverglasung, Ug - Wert ca. 0,6 W/m²K**
Zulage für Dreifachverglasung, Ug - Wert ca. 0,6 W/m²K nach DIN EN 673,
Uw-Wert des Fensterelementes nach Förderrichtlinien der BaFa (BEG) max. 0,95W/m²K ist maßgeblich,
für Einfachfenster der Vorposition,
Gesamtgröße B x H ca.  1.200 x 1.850 mm,
Menge: 2,000 St

**1.3.670 Einfachfenster, 1,20 x 1,55, TrH**
*** wie Position 1.3.630
Gesamtgröße B x H ca.  1.200 x 1.550 mm,
Menge: 2,000 St

**1.3.680 Zulage für Dreifachverglasung, Ug - Wert ca. 0,6 W/m²K**
Zulage für Dreifachverglasung, Ug - Wert ca. 0,6 W/m²K nach DIN EN 673,
Uw-Wert des Fensterelementes nach Förderrichtlinien der BaFa (BEG) max. 0,95W/m²K ist maßgeblich,
für Einfachfenster der Vorposition,
Gesamtgröße B x H ca.  1.200 x 1.550 mm
Menge: 2,000 St

**1.3.690 Einfachfenster RC2, 1,15 x 1,90, AK**
*** Bezugsbeschreibung
Einfachfenster, isolierverglast, einteilig,
Gesamtgröße B x H ca.  1.150 x 1.900 mm,
1 St Dreh-Kipp - Flügel, DK-L oder DK-R gem. Zeichnung,
Waagerechte Teilung durch glasteilende Sprosse ca. 75 mm Ansichtsbreite (Riegel),
senkrechte Teilung im Oberlichtbereich durch aufgesetzte Sprosse ca. 30 mm Ansichtsbreite,
Teilungsmaße: Achsen gemäß Bestandsfenster
Ausführung gem. Ausführungsbeschreibung 0001.
RC2 DIN EN 1627
Verglasung: GTV
Beschlag: DK RC2
Griff:  BFG
SSK:  4
Uw-Wert: max. 1,3 W/m²K.
Rollladensystem: AK, ZUROH
Menge: 9,000 St

**1.3.700 Zulage für Dreifachverglasung, P4A, Ug - Wert ca. 0,6**
Zulage für Dreifachverglasung, P4A, Ug - Wert ca. 0,6 W/m²K nach DIN EN 673,
Uw-Wert des Fensterelementes nach Förderrichtlinien der BaFa (BEG) max. 0,95W/m²K ist maßgeblich,
für Einfachfenster der Vorposition,
Gesamtgröße B x H ca.  1.150 x 1.900 mm,
Menge: 9,000 St

**1.3.710 Einfachfenster RC2, 1,30 x 1,90, AK**
*** wie Position 1.3.690
Gesamtgröße B x H ca. 1.300 x 1.900 mm
Menge: 1,000 St

**1.3.720 Zulage für Dreifachverglasung, P4A, Ug - Wert ca. 0,6**
Zulage für Dreifachverglasung, P4A, Ug - Wert ca. 0,6 W/m²K nach DIN EN 673,
Uw-Wert des Fensterelementes nach Förderrichtlinien der BaFa (BEG) max. 0,95W/m²K ist maßgeblich,
für Einfachfenster der Vorposition,
Gesamtgröße B x H ca.  1.300 x 1.900 mm,
Menge: 1,000 St

**1.3.730 Einfachfenster, 1,15 x 1,90**
*** Bezugsbeschreibung
Einfachfenster, isolierverglast,
2-teilig, mit  breitem Mittelpfosten für raumseitigen Wandanschluß, Wanddicke bis 200 mm,
Gesamtgröße B x H ca.: 1.150 x 1.900 mm,
SSK:  4
Uw-Wert: max. 1,3 W/m²K.

1 St DK - Flügel DK-L, gem. Zeichnung,
Verglasung:  GTI
Lüftung :  FFL
Beschlag:  DK
Griff:  BFG
Waagerechte Teilung durch glasteilende Sprosse ca. 75 mm Ansichtsbreite (Riegel),

1 St DK - Flügel DK-R gem. Zeichnung,
Verglasung:  GTI
Lüftung :  FFL
Beschlag:  DK
Griff:  BFG
Waagerechte Teilung durch glasteilende Sprosse ca. 75 mm Ansichtsbreite (Riegel),

Teilungsmaße: Achsen gemäß Bestandsfenster
Ausführung gem. Ausführungsbeschreibung 0001.
Menge: 1,000 St

**1.3.740 Zulage für Dreifachverglasung, Ug - Wert ca. 0,6 W/m²K**
Zulage für Dreifachverglasung, Ug - Wert ca. 0,6 W/m²K nach DIN EN 673,
Uw-Wert des Fensterelementes nach Förderrichtlinien der BaFa (BEG) max. 0,95W/m²K ist maßgeblich,
für Einfachfenster der Vorposition,
Gesamtgröße B x H ca.: 1.150 x 1.900 mm,
Menge: 1,000 St

**1.3.750 Einfachfenster, 1,15 x 1,85**
*** wie Position 1.3.730
Gesamtgröße B x H ca.: 1.150 x 1.850 mm,
Menge: 1,000 St

**1.3.760 Zulage für Dreifachverglasung, Ug - Wert ca. 0,6 W/m²K**
Zulage für Dreifachverglasung, Ug - Wert ca. 0,6 W/m²K nach DIN EN 673,
Uw-Wert des Fensterelementes nach Förderrichtlinien der BaFa (BEG) max. 0,95W/m²K ist maßgeblich,
für Einfachfenster der Vorposition,
Gesamtgröße B x H ca.: 1.150 x 1.850 mm,
Menge: 1,000 St

**1.3.770 Einfachfenster, 1,15 x 1,50**
*** wie Position 1.3.730
Gesamtgröße B x H ca.: 1.150 x 1.500 mm,
Menge: 1,000 St

**1.3.780 Zulage für Dreifachverglasung, Ug - Wert ca. 0,6 W/m²K**
Zulage für Dreifachverglasung, Ug - Wert ca. 0,6 W/m²K nach DIN EN 673,
Uw-Wert des Fensterelementes nach Förderrichtlinien der BaFa (BEG) max. 0,95W/m²K ist maßgeblich,
für Einfachfenster der Vorposition,
Gesamtgröße B x H ca.: 1.150 x 1.500 mm,
Menge: 1,000 St

**1.3.790 Einfachfenster RC2, 1,15 x 1,85**
Einfachfenster, isolierverglast,
2-teilig, mit breitem Mittelpfosten für raumseitigen Wandanschluß, Wanddicke bis 200 mm,
Gesamtgröße B x H ca.: 1.150 x 1.850 mm,
RC2 DIN EN 1627,
SSK:  3
Uw-Wert: max. 1,3 W/m²K.

1 St DK - Flügel DK-L, gem. Zeichnung,
Verglasung: GTV
Lüftung :  FFL
Beschlag: DK RC2
Griff:  BFG
Waagerechte Teilung durch glasteilende Sprosse ca. 75 mm Ansichtsbreite (Riegel),

1 St DK - Flügel DK-R gem. Zeichnung,
Verglasung: GTV
Lüftung :  FFL
Beschlag: DK RC2
Griff:  BFG
Waagerechte Teilung durch glasteilende Sprosse ca. 75 mm Ansichtsbreite (Riegel),

Teilungsmaße: Achsen gemäß Bestandsfenster
Ausführung gem. Ausführungsbeschreibung 0001.
Menge: 1,000 St

**1.3.800 Zulage für Dreifachverglasung, P4A, Ug - Wert ca. 0,6**
Zulage für Dreifachverglasung, P4A, Ug - Wert ca. 0,6 W/m²K nach DIN EN 673,
Uw-Wert des Fensterelementes nach Förderrichtlinien der BaFa (BEG) max. 0,95W/m²K ist maßgeblich,
für Einfachfenster der Vorposition,
Gesamtgröße B x H ca.: 1.150 x 1.850 mm,
Menge: 1,000 St

**1.3.810 Einfachfenster RC2, 1,30 x 1,85 AK**
Einfachfenster, isolierverglast, 2- teilig,
Anschlag: stumpf,
Gesamtgröße B x H ca.  1.300 x 1.850 mm,
RC2 DIN EN 1627
SSK:  4
Uw-Wert: max. 1,3 W/m²K.
Teilungsmaße: Achsen gemäß Bestandsfenster
Rollladensystem: AK, ZUROH

1 St Oberlicht festverglast,
Verglasung: GTV,

1 St Dreh-Kipp - Flügel, DK-L oder DK-R gem. Zeichnung,
Verglasung: GTV
Beschlag: DK RC2
Griff:  BFG

Ausführung gem. Ausführungsbeschreibung 0001,
jedoch:
Demontage des Altelementes (bodentiefes Fenster bzw. Tür mit massiver Sturzblende) erfolgt zeitversetzt bei Beginn WDVS. Die Öffnung ist provisorisch wetterfest
mit 2Lg. reißfester Folie auf Lattenrahmen zu verschließen, Befestigung de- und remontabel für die zwischenzeitlich auszuführenden bauseitigen Mauerarbeiten an der Brüstung.
Bei Montage der neuenFenster wieder ausbauen und fachgerecht entsorgen.
Öffnungsgröße bis 3 m².
Menge: 3,000 St

**1.3.820 Zulage für Dreifachverglasung, P4A, Ug - Wert ca. 0,6**
Zulage für Dreifachverglasung, P4A, Ug - Wert ca. 0,6 W/m²K nach DIN EN 673,
Uw-Wert des Fensterelementes nach Förderrichtlinien der BaFa (BEG) max. 0,95W/m²K ist maßgeblich,
für Einfachfenster der Vorposition,
Gesamtgröße B x H ca.  1.300 x 1.850 mm,
Menge: 3,000 St

**1.3.830 Einfachfenster RC 2, 2,15 x 1,85 AK**
Einfachfenster, isolierverglast, 3- teilig,
mit Kämpfer und Pfosten,
Anschlag: stumpf,
Gesamtgröße B x H ca.  2150 x 1.850 mm,
RC2 DIN EN 1627,
SSK:  4
Uw-Wert: max. 1,3 W/m²K.
Teilungsmaße: Achsen gemäß Bestandsfenster,
Rollladensystem: AK, ZUROH,

1 St Oberlicht festverglast,
Verglasung: GTV

1 St DK - Flügel DK-L, gem. Zeichnung,
Verglasung: GTV
Beschlag: DK RC2
Griff:  BFG

1 St DK - Flügel DK-R gem. Zeichnung,
Verglasung: GTV
Beschlag: DK RC2
Griff:  BFG

Ausführung gem. Ausführungsbeschreibung 0001,
jedoch:
Demontage des Altelementes (bodentiefes Fenster) erfolgt zeitversetzt bei Beginn WDVS. Die Öffnung ist provisorisch wetterfest mit 2Lg. reißfester Folie auf Lattenrahmen zu verschließen, Befestigung de- und remontabel für die zwischenzeitlich auszuführenden bauseitigen Mauerarbeiten an der Brüstung.
Bei Montage der neuenFenster wieder ausbauen und fachgerecht entsorgen.
Öffnungsgröße bis 5 m².
Menge: 2,000 St

**1.3.840 Zulage für Dreifachverglasung, P4A, Ug - Wert ca. 0,6**
Zulage für Dreifachverglasung, P4A, Ug - Wert ca. 0,6 W/m²K nach DIN EN 673,
Uw-Wert des Fensterelementes nach Förderrichtlinien der BaFa (BEG) max. 0,95W/m²K ist maßgeblich,
für Einfachfenster der Vorposition,
Gesamtgröße B x H ca.  2150 x 1.850 mm
Menge: 2,000 St

**1.3.850 Einfachfenster RC 2, 3,50 x 1,85 AK**
Einfachfenster, isolierverglast, 6 teilig,
mit Kämpfer und 2 Pfosten,
Anschlag: stumpf,
Gesamtgröße B x H ca.  3500 x 1.850 mm,
RC2 DIN EN 1627,
SSK:  4
Uw-Wert: max. 1,3 W/m²K.
Teilungsmaße: Achsen gemäß Bestandsfenster
Rollladensystem: 3 Stck AK, ZUROH,

3 St Oberlicht festverglast,
Verglasung:  GTV

2 St DK - Flügel DK-L, gem. Zeichnung,
Verglasung:  GTV
Beschlag:  DK RC2
Griff:  BFG

1 St DK - Flügel DK-R gem. Zeichnung,
Verglasung:  GTV
Beschlag:  DK RC2
Griff:  BFG

Ausführung gem. Ausführungsbeschreibung 0001,
jedoch:
Demontage des Altelementes (Fenster bzw. Tür mit massiver Sturzblende) erfolgt zeitversetzt bei Beginn WDVS. Die Öffnung ist provisorisch wetterfest
mit 2Lg. reißfester Folie auf Lattenrahmen zu verschließen, Befestigung de- und remontabel für die zwischenzeitlich auszuführenden bauseitigen Mauerarbeiten an der Brüstung.
Bei Montage der neuenFenster wieder ausbauen und fachgerecht entsorgen.
Öffnungsgröße bis 3 m².
Menge: 1,000 St

**1.3.860 Zulage für Dreifachverglasung, P4A, Ug - Wert ca. 0,6**
Zulage für Dreifachverglasung, P4A, Ug - Wert ca. 0,6 W/m²K nach DIN EN 673,
Uw-Wert des Fensterelementes nach Förderrichtlinien der BaFa (BEG) max. 0,95W/m²K ist maßgeblich,
für Einfachfenster der Vorposition,
Gesamtgröße B x H ca.  3500 x 1.850 mm,
Menge: 1,000 St

**1.3.870 Zulage Fentsergriffolive abschließbar**
Mehrpreis für Fentsergriffolive BFG/ S, DK RC2 als abschließbare Griffolive für RC2 - Fenster in den Erdgeschossen und Laubengängen gem. Fensterliste,
passend zum System liefern und montieren.
Menge: 55,000 St

#### Abschnitt 1.4 RWA

*Hinweis*
Die folgend beschriebenen Elemente sind zur
Rauchableitung gem. Brandschutznachweis mit einem Kettenantrieb auszustatten.
Die Verkabelung ist aus den Fensterelementen einschl. Steckverbinder bis in die in UP-Ausführung herzustellende Klemmdose zu führen,
welche die Schnittstelle zum bauseitigen Elektrogewerk
bildet.
Die weitere Leitungsverlegung einschl. Aufklemmen auf
die vom AN zu liefernde und zu montierenden
Notstromsteuerzentrale erfolgen bauseits durch die
Elektrofirma.
Sämtliche technischen Daten sind der bauseitigen
Elektrofirma für die weitere bauseitige Leitungsführung
rechtzeitig zur Verfügung zu stellen.

**1.4.10 Einfachfenster RA, 1,5 x 0,9**
Einfachfenster als RA, isolierverglast,
Uw-Wert: max. 1,3 W/m²K.,
Anschlag stumpf, einteilig,
Gesamtgröße B x H ca. 1.500 x 900 mm,
1 St Kippflügel
Verglasung:  GTI
Antrieb:  1 St RA
Menge: 2,000 St

**1.4.20 Motorischer Fensterantrieb RA,**
Motorischer Fensterantrieb RA,
Elektrokettenantrieb für eine Rauch- und
Wärmeabzugsanlage, mit bauaufsichtlicher Zulassung. Geeignet für den Einbau in geprüfte und zertifizierte
NRWGs nach EN 12101-2.
Direktaussteller in 24 V Ausführung. an vertikal eingebauten und einwärts öffnenden Kippflügeln.
Antrieb mit eingebauten Endschaltern und Überlastschutz, elektronisch geregelter Softanlauf und Softabschaltung.
Ansteuerung über die Notstromsteuerzentrale,
Automatische Abschaltung beim Erreichen der Endpositionen. Überlastschutz in Auf- und Zurichtung.Dichtschluss über elektronisch definierten Anpressdruck.
Hub:  600 mm
Spannung:  24 V DC
Schutzart:  IP 40
Flügelmaße: (BxH)ca. 1500 mm x 900 mm,
Ausführung: Solo, Montageart: aufliegend,
Leitungsführung verdeckt im Rahmen,
Einschließlich Konsolensatz (Kippflügel),
Einschließlich Verriegelungsantrieb, eine mechanische Notentriegelung ist vorzusehen.
Einschließlich 2 St Sicherheitsscheren.
Einbau und Funktionsprüfung durch einen vom Hersteller autorisierten Sachkundigen.
Motor betriebsfertig angeschlossen, Verlegung der
Leitungen bis zur Abzweigdose.

Einschl. Abzweigdose, herzustellen als Unterputzdose,
Entfernung zum Fenster bis 1.00 m
Leitungsverlegung im Schutzrohr einschließlich der
Stemmarbeiten in Mauerwerkswänden, Schlitz verschließen mit Putz.

GEZE Kettenantrieb Powerchain oder gleichwertig
angebotenes Fabrikat:

Hersteller:

'..........'
vom Bieter einzutragen

Erzeugnis/Typ:

'..........'
vom Bieter einzutragen
Menge: 2,000 St

**1.4.30 RWA Zentrale zur Ansteuerung von 24 V DC**
RWA Zentrale zur Ansteuerung von 24 V DC Elektroantrieben (RWA).
DIN EN 60335 und DIN EN 12101-10 geprüft,
VdS anerkannt nach VdS  2581, 2593,
Merkmale:
Motoransteuerung durch Umpolung und automatisches Ladegerät,
automatische Umschaltung von Netz- auf Batteriebetrieb und Notstromversorgung mit Akku 24 V für min. 72 Stunden.
Verknüpfung von mehreren THZ möglich. (Ring oder Master/Slave),
Parametrierung und Auslesen von Meldungen/Betriebszuständen über Serviceterminal oder integrierte Servicetasten und Service-LED.
 Anschlussmöglichkeiten:
- Regen-Windsteuerung
- 10 Rauchmelder und/oder Wärmedifferenzmelder
- 8 RWA-Taster FT 4
- Lüftertaster mit oder ohne LED-Funktionsanzeige (max.3 mit LED)
- Alarmeingang für externe Auslösung (BMZ), leitungsüberwacht
- Ruhestromverbraucher bis max. 0,8 A, z.B. Haftmagnete (Achtung:
  USV Zeit wird verringert)
- Drei potentialfreie, parametrierbare Meldekontakte, Werkseinstellung: Alarm, Störung und Fenster AUF
- Anschluss für Serviceterminal,
Technische Daten:
Eingangsspannung: 230 V AC
Ausgangsspannung: 24 V DC +/- 5 % im Netzbetrieb
Ausgangsspannung: 24 V DC +/- 15 % im Akkubetrieb
Restwelligkeit: 2 %
Akkukapazität: 2,3 Ah, Akku VdS geprüft
Schutzart: IP30
Ausgangsstrom max. 4,5 A ; 30 % ED
Ausführung:
Aufputz-Kunststoffgehäuse einfarbig, weiß RAL 9016,
Montage im Treppenhaus.

GEZE RWA Zentrale THZ N4 oder gleichwertig
angebotenes Fabrikat:

Hersteller:

'..........'
vom Bieter einzutragen

Erzeugnis/Typ:

'..........'
vom Bieter einzutragen
Menge: 2,000 St

**1.4.40 Auslösetaster**
Manueller RWA-Auslösetaster,
mit Alarm- und Reset-Taste und LED-Anzeige für "
Feueralarm", "Betrieb", "Fenster Auf" und "Störung", in
verschließbarem Aufputzgehäuse mit Aufschrift
"Rauchabzug", mit Einschlagscheibe, nach DIN 14 655 G,
Druckgussgehäuse Farbe: gemäß behördlicher Anforderung
liefern und betriebsfertig montieren.
Menge: 4,000 St

**1.4.50 Inbetriebnahme und Abnahme**
Inbetriebnahme und Abnahme der RWA-Anlage, Abnahme
durch einen behördlich anerkannten Sachverständigen und
Übergabe der Abnahmeprotokolle und Prüfbücher.
Hinweis:
Inbetriebnahme und Abnahme erfolgen zu späterem
Zeitpunkt. Separate Baustelleneinsätze sind einzukalkulieren.
Menge: 2,000 St

**1.4.60 Einweisung**
Der Auftragnehmer hat das Betriebspersonal des
Auftraggebers in die Bedienung der RWA / Steuerung
einzuweisen. Über die Einweisung des ist ein Protokoll
zu führen und in dreifacher Ausfertigung der Bauleitung
zu übergeben.
Menge: 1,000 St

#### Abschnitt 1.5 Innenfensterbänke

**Ausführungsbeschreibung 2 Innenfensterbänke**
*Innenfensterbänke*
Fensterbank für innen, Dekor weiß nach Herstellerpalette,
Dicke durchgehend mind. 20 mm, Vorderkante mit Fase,
PEFC-zertifiziert, aus Holzwerkstoff, MDF mit
UV-beständiger mehrlagiger Melaminharzbeschichtung,
Emissionsklasse E1,
Befestigung auf mauerwerk und mit Montagewinkeln an den Laibungen der Fensternische,
an seitlichen Laibungen und Vorderkante wandbündig,
Länge und Breite entsprechend durch örtlichen Zuschnitt anpassen, Schnittkanten mit Baufeuchteschutz, beiputzfertig unterstopfen bis 30 mm,
Fensteranschlüsse luftdicht mit Dichtfolie herstellen.
Abrechnung nach Einbaumaß.
Werzalit oder gleichwertig
angebotenes Fabrikat:

Hersteller:

'..........'
vom Bieter einzutragen

Erzeugnis/Typ:

'..........'
vom Bieter einzutragen

**1.5.10 Innen-Holzfensterbank, 300/800**
*** gemäß Ausführungsbeschreibung 2
Innen-Holzfensterbank,
Breite : bis 300 mm
Länge : bis 800 mm
Menge: 2,000 St

**1.5.20 Innen-Holzfensterbank, 300/1200**
*** gemäß Ausführungsbeschreibung 2
Innen-Holzfensterbank,
Breite : bis 300 mm
Länge : über 800 mm bis 1200 mm
Menge: 17,000 St

**1.5.30 Innen-Holzfensterbank, 300/1400**
*** gemäß Ausführungsbeschreibung 2
Innen-Holzfensterbank,
Breite : bis 300 mm
Länge : über 1200 mm bis 1400 mm
Menge: 47,000 St

**1.5.40 Innen-Holzfensterbank, 400/800**
*** gemäß Ausführungsbeschreibung 2
Innen-Holzfensterbank,
Breite : über 300 mm bis 400 mm
Länge : bis 800 mm
Menge: 2,000 St

**1.5.50 Innen-Holzfensterbank, 400/1200**
*** gemäß Ausführungsbeschreibung 2
Innen-Holzfensterbank,
Breite : über 300 mm bis 400 mm
Länge : über 800 mm bis 1200 mm
Menge: 17,000 St

**1.5.60 Innen-Holzfensterbank, 400/1400**
*** gemäß Ausführungsbeschreibung 2
Innen-Holzfensterbank,
Breite : über 300 mm bis 400 mm
Länge : über 1200 mm bis 1400 mm
Menge: 47,000 St

**1.5.70 Innen-Holzfensterbank, 500/800**
*** gemäß Ausführungsbeschreibung 2
Innen-Holzfensterbank,
Breite : über 400 mm bis 500 mm
Länge : bis 800 mm
Menge: 1,000 St

**1.5.80 Innen-Holzfensterbank, 500/1200**
*** gemäß Ausführungsbeschreibung 2
Innen-Holzfensterbank,
Breite : über 400 mm bis 500 mm
Länge : über 800 mm bis 1200 mm
Menge: 17,000 St

**1.5.90 Innen-Holzfensterbank, 500/1400**
*** gemäß Ausführungsbeschreibung 2
Innen-Holzfensterbank,
Breite : über 400 mm bis 500 mm
Länge : über 1200 mm bis 1400 mm
Menge: 4,000 St

**1.5.100 Innen-Holzfensterbank, 500/2500**
*** gemäß Ausführungsbeschreibung 2
Innen-Holzfensterbank,
Breite : über 400 mm bis 500 mm
Länge : über 1400 mm bis 2500 mm
Menge: 3,000 St

**1.5.110 Lüftungsgitter für Heizkörper**
Ausschnitt in Fensterbank,
Alu- Lüftungsgitter 800 x 80 mm
liefern und mit Silikon einkleben.
Menge: 152,000 St

**1.5.120 Lüftungsgitter für Heizkörper**
Ausschnitt in Fensterbank,
Alu- Lüftungsgitter 400 x 80 mm,
liefern und mit Silikon einkleben.
Menge: 5,000 St

#### Abschnitt 1.6 Innendämmung

**Ausführungsbeschreibung 3 Dämmung von Laibungen und Sturzbereichen**
*Dämmung von Laibungen und Sturzbereichen*
Dämmung von Laibungen und Sturzbereichen
Wärmedämmplatten (Laibungsplatte),
Mineralvlieskaschierte Dämmstreifen aus PU-Hartschaum
mit spachtelbarer Oberfläche, mit einem systemzugehörigen Kleber, planeben und press
gestoßen auf trag- und klebefähigen Untergrund kleben.
Zwischen Dämmstoff und Fenster/ Fensterbank ist ein
Entkopplungsstreifen zu setzen.
Wärmeleitfähigkeit des Dämmstoffs von 0,003 W/(mK),
Plattendicke: 3 cm
Ausführung gemäß
Verwendbarkeitsnachweis/Herstellervorschrift.

Die Leistung beinhaltet :
- Schutz der umgebenden Bauteile,
- Entfernen der vorhandenen Tapeten und Anstriche im Laibungs-/Sturzbereich, es ist ein sauberer, saug- und tragfähiger Untergrund herzustellen,
- Egalisierung von Ausbrüchen und Fehlstellen des Untergrundes,
- Grundierung,
- Eckschutzprofile setzen, bündig zur Innenwand verspachteln,
- Aufbringen eines vollflächigen Armierungs- und Dünnschichtputzes auf Laibungs-/Sturzfläche, Schichtdicke einschließlich Armierung 5 mm,
Qualitätsstufe Q 2,

Remmers iQ-Therm 2.0 oder gleichwertig,
angebotenes Fabrikat:

Hersteller:

'..........'
vom Bieter einzutragen

Erzeugnis/Typ:

'..........'
vom Bieter einzutragen

**1.6.10 Innendämmung Laibungs-/ Sturzflächen,300**
*** gemäß Ausführungsbeschreibung 3
Innendämmung Laibungs-/ Sturzflächen,
Laibungsbreite: bis 30 cm
Menge: 300,000 m

**1.6.20 Zulage zur Dämmung bis 30 cm,**
Zulage zur Dämmung bis 30 cm
für die Ausbildung des Sturz als Rundbogen,
einschl. Rundbogen-Eckprofil.
Abrechnung nach einfacher Fensterbreite.
Menge: 80,000 m

**1.6.30 Innendämmung Laibungs-/ Sturzflächen,400**
*** gemäß Ausführungsbeschreibung 3
Innendämmung Laibungs-/ Sturzflächen,
Laibungsbreite: über 30 cm bis 40 cm.
Menge: 325,000 m

**1.6.40 Zulage zur Dämmung bis 40 cm**
Zulage zur Dämmung bis 40 cm
für die Ausbildung des Sturz als Rundbogen,
einschl. Rundbogen-Eckprofil.
Abrechnung nach einfacher Fensterbreite.
Menge: 80,000 m

**1.6.50 Innendämmung Laibungs-/ Sturzflächen,500**
*** gemäß Ausführungsbeschreibung 3
Innendämmung Laibungs-/ Sturzflächen,
Laibungsbreite: über 40 cm bis 50 cm.
Menge: 105,000 m

**1.6.60 Zulage zur Dämmung bis 50 cm**
Zulage zur Dämmung bis 50 cm
für die Ausbildung des Sturz als Rundbogen,
einschl. Rundbogen-Eckprofil.
Abrechnung nach einfacher Fensterbreite.
Menge: 20,000 m

#### Abschnitt 1.7 Nachweisleistungen

*Hinweis*
Die nachfolgend anzugebenden Kosten für von der
Bauleitung angeordnete Stundenlohnarbeiten sind als
feste Stundenverrechnungssätze (_/Arbeitsstunden) gem.
§15 Ziff. 1 VOB/B anzubieten. In ihnen sind
unaufgegliedert die Gemeinkostenanteile einschl. der
Sozialkassenbeiträge und vermögenswirksamen Leistungen
sowie Lohn- und Gehaltsnebenkosten enthalten. Zuschläge
für Nacht-, Sonntags- und Feiertagsarbeit sind nicht in
die Verrechnungssätze einzubeziehen, sondern ggfl.
gesondert auszuweisen. Wegezeiten werden nicht
vergütet. Sämtliche Stundenlohnarbeiten dürfen nur nach
ausdrücklicher Aufforderung der Bauleitung ausgeführt
werden. Sie sind auf einem Stundennachweiszettel
detailliert mit Namensangabe und Berufsgruppe sowie der
im einzelnen verbrauchten Materialien zu erfassen. Der
zu erstattende Verrechnungssatz ist abhängig von der
qualitativen Anforderung an die Arbeitskräfte bei
Erbringung der jeweiligen Leistung.

Der Verrechnungssatz ist unter Beachtung der
preisrechtlichen Vorschriften zu ermitteln und ist
unabhängig von der Anzahl der abgerechneten Stunden
gültig.

**1.7.10 Facharbeiter**
Stundenverrechnungssatz eines Facharbeiters
Menge: 25,000 Std

**1.7.20 Helfer**
Stundenverrechnungssatz eines Helfers
Menge: 25,000 Std

**1.7.30 Revisionsunterlagen**
*** Pauschalposition
Zusammenstellung von technischen
Daten über alle relevanten eingebauten
Baustoffe und Bauteile.
Die Unterlagen sind abschnittweise sortiert
mit beschrifteten Trennlagen in einem
Ordner mit beschriftetem Rückenschild
vor der Abgabe der Schlussrechnung
einzureichen.
Ausführung 2-fach als Kopie,
(Zeichnungen als Farbkopie bzw. Farbplot)
Weiterhin ist eine Ausfertigung in digitaler Form auf
Datenträger zu übergeben.
Inhalt:

-  Abnahmeprotokoll mit Anlagen (ggf. nachzureichen)
-  Gewährleistungsbescheinigung
-  Fachunternehmererklärung
-  Kopie der Bautagesberichte
-  Tabellarische Übersicht über die eingesetzten Materialien (Lfd. Nr., Bauteil, Baustoff,Produktname, Hersteller)
-  Lieferscheine
-  Entsorgungsnachweise
-  Produktdatenblätter
-  Zulassungsbescheide zur lfd. Nr.)
-  bei Materialen z. Nachbestellung Farb- und Dekornummern, Händlernachweis.
Menge: 1,000 PSCH
